# Oberhausen_Essener-Str-66_CO2-Projekt
Angebotsaufforderung (GAEB DA XML 3.2, DA83)
Projekt: MO-055000-016
Währung: EUR
Erstellt mit: GXML Toolbox V3.3 R20230829, iTWO_64 V24.0.454, 12.06.2025

## 1 Begrünte Dächer der Carports
Datum: 12.06.2025

*Hinweis: A) ALLGEMEINE VORBEMERKUNGEN*
Katalog-Nr. Stamm_MLV_NB/3181/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3181/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV - Dachdecker- u. Klempnerarbeiten*
Katalog-Nr. Stamm_MLV_NB/3181/
Zusätzliche Technische Vertragsbedingungen (ZTV)
Dachdecker- u. Klempnerarbeiten

1.  Allgemein

1.1
Maßgebend für die Lieferung und Ausführung der Leistungen sind die ATV in der VOB-Teil C und weitere DIN-Vorschriften.
Alle Leistungen sind nach dem zum Zeitpunkt der Ausführung geltenden Normen, Verordnungen, Richtlinien etc. auszuführen.

Folgende Vorschriften sind besonders zu beachten

DIN 18334Zimmerer- u. Holzbauarbeiten
DIN 18337Abdichtung gegen nicht drückendes Wasser
DIN 18338Dachdeckungs- u. Dachabdichtungsarbeiten
DIN EN 14437Windsogberechnung (Sturmverklammerung-Dachsteine))
DIN 18339Klempnerarbeiten
DIN  4102  Brandverhalten von Baustoffen und Bauteilen
DIN  4108Wärmeschutz im Hochbau
DIN  4109Brandschutz im Hochbau
DIN  4117Abdichtung gegen Bodenfeuchtigkeit
DIN  4122 Abdichtung gegen nicht drückendes  Oberflächenwasser
GEG  Gebäude Energie Gesetz

Die Allgemeinen Dachdeckerrichtlinien

Unfallverhütungsvorschriften/ Regeln der BG Bau (Berufsgenossenschaft der Bauwirtschaft)
BGV  BG-Vorschriften
BGR  BG-Regeln
BGI  BG-Informationen
BGG  BG-Grundsätze
BetrSichVBetriebssicherheitsverordnung mit den dazugehörigen Technischen  Regeln „TRBS“
a.a.R.d.T.Die Allgemein anerkannten Regeln der Technik

Die Baustellenordnung der Covivio Immobilien GmbH
( siehe unter: www.covivio.de/ Handwerkermarktplatz)

Grundsätzlich sind nur Produkte zu verarbeiten die  entsprech-end der europäischen Richtlinien eine CE-Kennzeichnung  unterliegen und besitzen.
Bezüglich der Wärmeleitfähigkeit sind zusätzlich zur CE-Kenn-zeichnung nur Bauprodukte zugelassen, die zudem einer Fremdüberwachung einer von Ländern zugelassenen Stelle unterliegen und entsprechend überwacht sind.

1.2
Das Einrichten der Baustelle, Vorhalten, Unterhalten und Abräumen der kompletten Baustelleneinrichtung sowie die evtl. Abstellung von Hilfskräften zur Absteckung des Gebäudes werden nicht besonders vergütet.
Material und Unterkunftsräume werden bauseits nicht zur Verfügung gestellt.

1.3
Alle vom Auftragnehmer benutzten Flächen, Wege und Straßen sind täglich zu säubern und gegen Beschädigungen zu schützen.

1.4
Strom- und Wasseranschlüsse sind an der Baustelle vorhanden. Die Verbrauchskosten sind mit der Covivio zu verrechnen. Die Kosten für Zähleinrichtungen trägt der AN.

1.5
Be- und Entlüftungen von Kaltdächern müssen gewährleistet bleiben und bei fugendichten Eindeckungen oder Abdichtungen sind ausreichende Querschnitte herzustellen oder auf die Notwendigkeit der bauseitigen Herstellung vor Baubeginn hinzuweisen.

1.6
Sämtliche anfallende Stemm- und Spitzarbeiten sind, sofern sie nicht im Leistungsverzeichnis gesondert aufgeführt sind, in den Einheitspreisen einzukalkulieren.

1.7
Die Baustelle ist täglich sauber zu halten und sämtliche Schutt und Materialreste sind ohne besondere Aufforderung vom AN zu entsorgen. Der Auftraggeber  behält sich vor Bauschuttcontainer aufzustellen und die hierfür anfallenden Kosten anteilig auf die ausführenden Firmen umzulegen und von der Schlußrechnung in Abzug zu bringen.

1.8
Alle Dachdeckungsmaterialien müssen der 1.Wahl bzw. der besten Güteklasse entsprechen.

Artenschutz an Gebäuden
Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

### Bereich 01 Montage der Dachkonstruktion

#### Abschnitt 01.01 Carport Nr.1: 22,50m x 11,00m (begrünt)

**01.01.0010 OSB-Platten auf Trapezblech-Dachfläche**
OSB-Platte liefern und auf Trapezdachfläche schrauben.
Menge: 250,000 m²

**01.01.0020 Dachfläche VAEPLAN Folie**
Dachfläche mit einer VAEPLAN Folie liefern und eindichten
Abdichtung der Dachfläche mit VAEPLAN-Folie, flexibel und witterungsbeständig.
Verschweißte Verbindungen für eine langlebige, wasserdichte Abdichtung.
Verlegung erfolgt vollflächig auf den Trapezblechen, mit mechanischer Befestigung an Randbereichen.
Schutz gegen UV-Strahlung und mechanische Belastungen.
Menge: 250,000 m²

**01.01.0030 Dachbegrünung Bauder GREEN SUB-EM 1250**
Begrünungssystem für Trapezblechdächer, inkl. Schichtenaufbau (Dachabdichtung, Drainageschicht, Substrat und Bepflanzung)
Dachbegrünung, einschl. Speicherplatte und BauderGREEN SUB-EM 1250), liefern und aufbringen
Aufbau einer extensiven Dachbegrünung mit BauderGREEN SUB-EM 1250.
Schichtenaufbau:
Trennlage und Schutzvlies.
Drainage- und Wasserspeicherschicht.
Substratschicht für extensive Vegetation.
Fertigvegetationsmatten (z. B. Sedum).
Lieferung und Verlegung gemäß Herstellerangaben.
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Menge: 250,000 m²

**01.01.0040 Abschlussblenden aus Zink**
Abschlussblenden aus Zink im Farbton RAL 7016, liefern und anbringen.
Montage von vorgefertigten Zink-Abschlussblenden entlang der Pultbereiche und Ortgänge.
Fixierung erfolgt mit verdeckten Befestigungsmaterialien.
Menge: 69,000 lfm

**01.01.0050 Hölzer 8/8**
Hölzer 8/8, im Pult- und Ortgangbereich, liefern und aufbringen
Lieferung und Einbau von Kanthölzern (8/8 cm) als Unterkonstruktion für Dachkanten oder zur Fixierung von Bauteilen wie Folien oder Blenden.
Hölzer werden witterungsbeständig behandelt und fachgerecht verschraubt.
Menge: 69,000 lfm

**01.01.0060 Anschlussbahnen**
Anschlussbahnen liefern und anbringen
Verlegung von Anschlussbahnen aus VAEPLAN zur Abdichtung von Übergängen und Anschlüssen
Menge: 69,000 lfm

**01.01.0070 Innenliegende Kastenrinne**
Stahlkastenrinne in RAL 7016 mit VAEPPlan Folie liefern und eindichten.
Einbau einer Dachrinne aus feuerverzinktem Stahl mit VAEPLAN-Folie als Schutzschicht.
Menge: 22,500 lfm

**01.01.0080 Einläufe Kastenrinne**
Ausführung von Entwässerungseinläufen mit dauerhaft dichtem Anschluss an das Fallrohr in einer innenliegenden Kastenrinne gemäß den geltenden DIN-Vorschriften. Die Einläufe sind werkseitig passend zur Rinnengeometrie auszubilden und mit einem geeigneten Übergangsstück an die Fallleitungen anzuschließen. Sicherstellung einer funktionsgerechten Entwässerung, inkl. aller erforderlichen Dicht- und Befestigungselemente. Übergabepunkt: Oberkante Fallleitung.
Menge: 2,000 Stck

**01.01.0090 Fallrohre bis 1m unter Erdreich**
Fallrohre in RAL 7016, bis 1m unter Erdreich, liefern und anbringen
Montage von Fallrohren (z. B. verzinkt oder Edelstahl), um Regenwasser von der Dachrinne bis ca. 1 m unter das Erdreich abzuleiten.
Einbau eines Reinigungsstücks für Wartungsarbeiten.
Sicherstellung der Ableitung in eine Versickerungsanlage oder das Entwässerungssystem.
Menge: 2,000 Stck

#### Abschnitt 01.02 Carport Nr.1: 22,50m x 11,00m (begrünt)

**01.02.0010 OSB-Platten auf Trapezblech-Dachfläche**
OSB-Platte liefern und auf Trapezdachfläche schrauben.
Menge: 250,000 m²

**01.02.0020 Dachfläche VAEPLAN Folie**
Dachfläche mit einer VAEPLAN Folie liefern und eindichten
Abdichtung der Dachfläche mit VAEPLAN-Folie, flexibel und witterungsbeständig.
Verschweißte Verbindungen für eine langlebige, wasserdichte Abdichtung.
Verlegung erfolgt vollflächig auf den Trapezblechen, mit mechanischer Befestigung an Randbereichen.
Schutz gegen UV-Strahlung und mechanische Belastungen.
Menge: 250,000 m²

**01.02.0030 Dachbegrünung Bauder GREEN SUB-EM 1250**
Begrünungssystem für Trapezblechdächer, inkl. Schichtenaufbau (Dachabdichtung, Drainageschicht, Substrat und Bepflanzung)
Dachbegrünung, einschl. Speicherplatte und BauderGREEN SUB-EM 1250), liefern und aufbringen
Aufbau einer extensiven Dachbegrünung mit BauderGREEN SUB-EM 1250.
Schichtenaufbau:
Trennlage und Schutzvlies.
Drainage- und Wasserspeicherschicht.
Substratschicht für extensive Vegetation.
Fertigvegetationsmatten (z. B. Sedum).
Lieferung und Verlegung gemäß Herstellerangaben.
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Menge: 250,000 m²

**01.02.0040 Abschlussblenden aus Zink**
Abschlussblenden aus Zink im Farbton RAL 7016, liefern und anbringen.
Montage von vorgefertigten Zink-Abschlussblenden entlang der Pultbereiche und Ortgänge.
Fixierung erfolgt mit verdeckten Befestigungsmaterialien.
Menge: 69,000 lfm

**01.02.0050 Hölzer 8/8**
Hölzer 8/8, im Pult- und Ortgangbereich, liefern und aufbringen
Lieferung und Einbau von Kanthölzern (8/8 cm) als Unterkonstruktion für Dachkanten oder zur Fixierung von Bauteilen wie Folien oder Blenden.
Hölzer werden witterungsbeständig behandelt und fachgerecht verschraubt.
Menge: 69,000 lfm

**01.02.0060 Anschlussbahnen**
Anschlussbahnen liefern und anbringen
Verlegung von Anschlussbahnen aus VAEPLAN zur Abdichtung von Übergängen und Anschlüssen
Menge: 69,000 lfm

**01.02.0070 Innenliegende Kastenrinne**
Stahlkastenrinne in RAL 7016 mit VAEPPlan Folie liefern und eindichten.
Einbau einer Dachrinne aus feuerverzinktem Stahl mit VAEPLAN-Folie als Schutzschicht.
Menge: 22,500 lfm

**01.02.0080 Einläufe Kastenrinne**
Ausführung von Entwässerungseinläufen mit dauerhaft dichtem Anschluss an das Fallrohr in einer innenliegenden Kastenrinne gemäß den geltenden DIN-Vorschriften. Die Einläufe sind werkseitig passend zur Rinnengeometrie auszubilden und mit einem geeigneten Übergangsstück an die Fallleitungen anzuschließen. Sicherstellung einer funktionsgerechten Entwässerung, inkl. aller erforderlichen Dicht- und Befestigungselemente. Übergabepunkt: Oberkante Fallleitung.
Menge: 2,000 Stck

**01.02.0090 Fallrohre bis 1m unter Erdreich**
Fallrohre in RAL 7016, bis 1m unter Erdreich, liefern und anbringen
Montage von Fallrohren (z. B. verzinkt oder Edelstahl), um Regenwasser von der Dachrinne bis ca. 1 m unter das Erdreich abzuleiten.
Einbau eines Reinigungsstücks für Wartungsarbeiten.
Sicherstellung der Ableitung in eine Versickerungsanlage oder das Entwässerungssystem.
Menge: 2,000 Stck

#### Abschnitt 01.03 Carport Nr.3: 32,50m x 11,00m (PV-Anlage)

**01.03.0010 OSB-Platten auf Trapezblech-Dachfläche**
*** Bedarfsposition ohne GB
OSB-Platte liefern und auf Trapezdachfläche schrauben.
Menge: 360,000 m²

**01.03.0020 Dachfläche VAEPLAN Folie**
*** Bedarfsposition ohne GB
Dachfläche mit einer VAEPLAN Folie liefern und eindichten
Abdichtung der Dachfläche mit VAEPLAN-Folie, flexibel und witterungsbeständig.
Verschweißte Verbindungen für eine langlebige, wasserdichte Abdichtung.
Verlegung erfolgt vollflächig auf den Trapezblechen, mit mechanischer Befestigung an Randbereichen.
Schutz gegen UV-Strahlung und mechanische Belastungen.
Menge: 360,000 m²

**01.03.0030 Abschlussblenden aus Zink**
Abschlussblenden aus Zink im Farbton RAL 7016, liefern und anbringen.
Montage von vorgefertigten Zink-Abschlussblenden entlang der Pultbereiche und Ortgänge.
Fixierung erfolgt mit verdeckten Befestigungsmaterialien.
Menge: 90,000 lfm

**01.03.0040 Hölzer 8/8**
Hölzer 8/8, im Pult- und Ortgangbereich, liefern und aufbringen
Lieferung und Einbau von Kanthölzern (8/8 cm) als Unterkonstruktion für Dachkanten oder zur Fixierung von Bauteilen wie Folien oder Blenden.
Hölzer werden witterungsbeständig behandelt und fachgerecht verschraubt.
Menge: 90,000 lfm

**01.03.0050 Innenliegende Kastenrinne**
Stahlkastenrinne in RAL 7016 mit VAEPPlan Folie liefern und eindichten.
Einbau einer Dachrinne aus feuerverzinktem Stahl mit VAEPLAN-Folie als Schutzschicht.
Menge: 32,500 lfm

**01.03.0060 Einläufe Kastenrinne**
Ausführung von Entwässerungseinläufen mit dauerhaft dichtem Anschluss an das Fallrohr in einer innenliegenden Kastenrinne gemäß den geltenden DIN-Vorschriften. Die Einläufe sind werkseitig passend zur Rinnengeometrie auszubilden und mit einem geeigneten Übergangsstück an die Fallleitungen anzuschließen. Sicherstellung einer funktionsgerechten Entwässerung, inkl. aller erforderlichen Dicht- und Befestigungselemente. Übergabepunkt: Oberkante Fallleitung.
Menge: 3,000 Stck

**01.03.0070 Fallrohre bis 1m unter Erdreich**
Fallrohre in RAL 7016, bis 1m unter Erdreich, liefern und anbringen
Montage von Fallrohren (z. B. verzinkt oder Edelstahl), um Regenwasser von der Dachrinne bis ca. 1 m unter das Erdreich abzuleiten.
Einbau eines Reinigungsstücks für Wartungsarbeiten.
Sicherstellung der Ableitung in eine Versickerungsanlage oder das Entwässerungssystem.
Menge: 3,000 Stck

#### Abschnitt 01.04 Carport Nr.4: 37,50m x 11,00m (PV-Anlage)

**01.04.0010 OSB-Platten auf Trapezblech-Dachfläche**
*** Bedarfsposition ohne GB
OSB-Platte liefern und auf Trapezdachfläche schrauben.
Menge: 415,000 m²

**01.04.0020 Dachfläche VAEPLAN Folie**
*** Bedarfsposition ohne GB
Dachfläche mit einer VAEPLAN Folie liefern und eindichten
Abdichtung der Dachfläche mit VAEPLAN-Folie, flexibel und witterungsbeständig.
Verschweißte Verbindungen für eine langlebige, wasserdichte Abdichtung.
Verlegung erfolgt vollflächig auf den Trapezblechen, mit mechanischer Befestigung an Randbereichen.
Schutz gegen UV-Strahlung und mechanische Belastungen.
Menge: 415,000 m²

**01.04.0030 Abschlussblenden aus Zink**
Abschlussblenden aus Zink im Farbton RAL 7016, liefern und anbringen.
Montage von vorgefertigten Zink-Abschlussblenden entlang der Pultbereiche und Ortgänge.
Fixierung erfolgt mit verdeckten Befestigungsmaterialien.
Menge: 100,000 lfm

**01.04.0040 Hölzer 8/8**
Hölzer 8/8, im Pult- und Ortgangbereich, liefern und aufbringen
Lieferung und Einbau von Kanthölzern (8/8 cm) als Unterkonstruktion für Dachkanten oder zur Fixierung von Bauteilen wie Folien oder Blenden.
Hölzer werden witterungsbeständig behandelt und fachgerecht verschraubt.
Menge: 100,000 lfm

**01.04.0050 Innenliegende Kastenrinne**
Stahlkastenrinne in RAL 7016 mit VAEPPlan Folie liefern und eindichten.
Einbau einer Dachrinne aus feuerverzinktem Stahl mit VAEPLAN-Folie als Schutzschicht.
Menge: 37,500 lfm

**01.04.0060 Einläufe Kastenrinne**
Ausführung von Entwässerungseinläufen mit dauerhaft dichtem Anschluss an das Fallrohr in einer innenliegenden Kastenrinne gemäß den geltenden DIN-Vorschriften. Die Einläufe sind werkseitig passend zur Rinnengeometrie auszubilden und mit einem geeigneten Übergangsstück an die Fallleitungen anzuschließen. Sicherstellung einer funktionsgerechten Entwässerung, inkl. aller erforderlichen Dicht- und Befestigungselemente. Übergabepunkt: Oberkante Fallleitung.
Menge: 3,000 Stck

**01.04.0070 Fallrohre bis 1m unter Erdreich**
Fallrohre in RAL 7016, bis 1m unter Erdreich, liefern und anbringen
Montage von Fallrohren (z. B. verzinkt oder Edelstahl), um Regenwasser von der Dachrinne bis ca. 1 m unter das Erdreich abzuleiten.
Einbau eines Reinigungsstücks für Wartungsarbeiten.
Sicherstellung der Ableitung in eine Versickerungsanlage oder das Entwässerungssystem.
Menge: 3,000 Stck

#### Abschnitt 01.05 Stundenlohnarbeiten

*Hinweis: Hinweistext*
Katalog-Nr. Stamm_MLV_NB/3181/ 1. 8.
Der Auftragnehmer ist ohne vorherige Anmeldung u. ohne vorheriger schriftliche Zustimmung durch den Auftraggeber (AG) nicht berechtigt Tagelohnarbeiten auszuführen.
Geleistete Tagelohnarbeiten, die vor Ausführung nicht schriftlich durch den AG beauftragt/ genehmigt wurden, werden nicht vergütet.

**01.05.0010 Stundenlohn Facharbeiter**
*** Bedarfsposition ohne GB
Katalog-Nr. Stamm_MLV_NB/3181/ 1. 8. 10.
Für evtl. erforderliche Arbeiten, die nicht im Leistungsverzeichnis erfaßt sind und gegen Nachweis zur Ausführung kommen, werden verrechnet für: Facharbeiter
Menge: 1,000 h

**01.05.0020 Stundenlohn Helfer**
*** Bedarfsposition ohne GB
Katalog-Nr. Stamm_MLV_NB/3181/ 1. 8. 20.
Für evtl. erforderliche Arbeiten, die nicht im Leistungsverzeichnis erfaßt sind und gegen Nachweis zur Ausführung kommen, werden verrechnet für: Helfer
Menge: 1,000 h

**01.05.0030**
Menge: 0,000
